# Straßeninstandsetzungarbeiten 2023
Angebotsaufforderung (GAEB 90, DA83)
Projektbezeichnung: Straßeninstandsetzungarbeiten  2023
Projektbezeichnung: in der
Projektbezeichnung: Gemeinde Biederbach der
Projektbezeichnung: Gemeinde Winden im Elztal
Projektbezeichnung: und der Stadt Elzach
Eröffnung: 03.05.23 10:30
Ende der Zuschlagsfrist: 02.06.23
Währung: EUR
Auftraggeber: Gemeinde Biederbach Gemeinde Winden im Elztal Stadt Elzach

## Tief- und Straßenbau

### 1 Maßnahme Biederbach

#### 1.1 Baustelleneinrichtung

**1.1.10 Einr.Räum.Vorh.**
Einrichten und Räumen der Baustelle
Folgende Leistungen werden abgegolten:
An- u. Abtransport, sowie mehrmaliges Aufstellen
und Abbauen aller für die Bauarbeiten benötigen
Geräte und Maschinen während der gesamten Bauzeit.-
Anmieten privater Lagerplätze-Wiederinstandsetzen aller
benötigten Lagerplätze
und deren Zufahrtswege-Abbau, Unterhalt und Abfuhr von
Baubüros, Baucontainer, Werkzeugcontainer etc.-Auf- und
Abbau sowie
mehrmaliges Umsetzen der Verkehrssicherungsmaßnahmen
nach StVO gemäß den Auflagen und Bestimmungen der
Behörden während
der gesamten Bauzeit.
Die Kosten für die Vorhaltung und den Betrieb der
Maschinen, Geräte, Treib- und Schmiermittel, Anlagen
sowie Löhne
und Auslösungen sind in die Einheitspreise
einzurechnen.
Menge: 1,000 psch

**1.1.20 Kennzeichnen der Baustelle**
Dazu gehört die Einholung der erforderlichen
verkehrsrechtlichen Genehmigung inkl. Genehmigungsgebühr beim Landratsamt Emmendingen.

Verkehrssicherung und -Regelung mit den erforderlichen
Verkehrs- u. Hinweiszeichen, Schutz- u.
Sicherheitseinrichtungen,
nach den Vorschriften der Straßenverkehrsordnung,
ausgenommen Ampelanlagen.
Während der Bauzeit aufstellen, vorhalten und
mehrmaliges Umsetzen und abbauen. Es sind nur
reflektierende
Verkehrszeichen zu verwenden.
Arbeiten für die Verkehrsbeschilderungen und deren
Unterhaltung sind mit einzurechnen.
Menge: 1,000 psch

#### 1.2 Erdarbeiten

**1.2.10 Bodenaushub**
Lösen und laden von Boden der Boden-Klasse 3-5.
Herstellen eines Erdplanums, Verdichten des Erdplanums.
Aushubmaterial laden und auf eine geeignete Deponie
fahren.
Aushubmaterial geht in Eigentum des AN,
inkl. Deponiegebühren.
Menge: 50,000 m³

**1.2.20 Handschacht**
Handschacht als Zulage zur Vorposition
in Absprache mit der Bauleitung.
Menge: 5,000 m³

**1.2.30 Unterlage profilieren**
Unterlage aus Schicht ohne Bindemittel auf Sollhöhe
profilieren und verdichten.
Ggf. Material 0/45 für Profilausgleich bis 5 cm liefern
oder
überschüssiges Material entfernen.
Material der Unterlage: Kies, Kies-Sand-Gemisch.
Verformungsmodul der profilierten Unterlage 100MN/m2.
Menge: 150,000 m²

**1.2.40 Frostschutzschicht (Straßenbau) Baustoffgemisch 0/45**
Liefern, einbauen und verdichten von
Frostschutzmaterial Baustoffgemisch 0/45
als Tragschicht nach ZTVT, einschl. herstellen
eines Planums. Verformungsmodul EV 2 auf der
Oberfläche min. 120 MN/m²

Baustoffgemisch 0/45 mm
Einbaustärke ca. 20 - 50 cm
Menge: 50,000 m³

**1.2.50 Straßenränder von Überwuchs frei machen**
Straßenränder 10-15 cm von Überwuchs
nach Wahl des AN entfernen.
Anfallendes Material geht in Eigentum des AN über,
einschließlich Deponiegebühren.
Menge: 500,000 lfm

**1.2.60 Forstmischung**
*** Bedarfsposition mit GB
Liefern, einbauen und verdichten von Forstmischung
für den Bankettbereich,
Einbaustärke ca. 8 cm,
Abrechnung nach Lieferscheinen.
Der Einbau erfolgt nach Absprache mit der Bauleitung.
Material. 0/16 Kies-Schotter
Farbe: grau
Menge: 15,000 t

#### 1.3 Straßenbau (bituminöse Arbeiten)

**1.3.10 Oberbau bituminös bzw. Teer schneiden**
Oberbau senkrecht schneiden, einschl. aller
erforderlichen Nebenarbeiten und Materialien.

Dicke 4-15 cm
Menge: 150,000 m

**1.3.20 Oberbau bituminös aufnehmen**
Oberbau aufbrechen, aufnehmen und abfahren.
Der Oberbau geht in das Eigentum des AN über
und ist zu entsorgen, einschl. Deponiegebühren.
Dicke 4 - 15 cm.
Bituminöser Oberbau
Menge: 100,000 m²

**1.3.30 Oberbau Teer aufnehmen**
*** Bedarfsposition mit GB
Oberbau aufbrechen, aufnehmen
und abfahren. Der Oberbau geht in das Eigentum
des AN über, einschl. Entsorgungsgebühr.
Dicke 4 - 15 cm
Teerhaltiger Oberbau
Menge: 1,000 m²

**1.3.40 Bitum. Oberbau fräsen**
Bitum. Oberbau fräsen in der Fahrbahn,
Anschlussflächen,
und Nebenflächen.
Tiefe 60 bis 100 mm. Nicht fest haftende
Schichten lösen. Anfallende Stoffe gehen in das
Eigentum des AN über und sind zu beseitigen,
einschließlich Deponiegebühren.
Menge: 500,000 m²

**1.3.50 Zulage zu Vorpositionen Asphaltfräsen**
Zulage zu den Fräßarbeiten für den Mehraufwand vor den
Bordsteinen/Rinnenplatten/Pflastereinfassungen.
Menge: 150,000 m

**1.3.60 Unterlage reinigen**
Unterlage reinigen. Anfallendes Material der
Verwertung nach Wahl des AN zuführen.
Unterlage = Asphaltbefestigung.
Reinigung mit Wasserhochdruck nach Fräßarbeiten.
Unterlage muss staubfrei sein.
Lose Bestandteile von Schadstellen aufnehmen.
Selbstaufnehmende Kehrmaschine.
Menge: 1600,000 m²

**1.3.70 Bitumendichtungsband (TOK-Band)**
Anschlüsse an bestehende Asphaltdecken
oder Bauteile in der Dicke der Asphaltschicht
mit schmelzbarem Bitumen-Dichtungs-
band herstellen.
Vor dem Einbau der Asphaltschicht vorhandene
Wandungen säubern, soweit erforderlich
trocknen und mit Voranstrich versehen.
Nach dem Trocknen des Voranstriches,
Dichtungsband an der zu verklebenden
Seite leicht anschmelzen und an die Wandung
gleichmäßig anpressen.
Die Herstellerangaben sind einzuhalten.
Anschluss längs und quer.
Dicke der Asphaltdecke bis 80 mm.
Menge: 100,000 m

**1.3.80 Bitumenemulsion aufsprühen**
Bitumenemulsion zur Herstellung des Schichtenverbundes
aufsprühen.
Mit Rampenspritzgerät.
Bindemittel = C60BP1-S.
Bindemittelmenge = 300 g/m2.
Vor Einbau Deckschicht, Tragdeckschicht, Vorprofil
Menge: 1600,000 m²

**1.3.90 Vorprofil AC16 TD**
Liefern und Einbauen von Asphaltbeton als Vorprofil.
In den EP sind alle erforderlichen Nebenarbeiten
mit einzurechnen. Nachweis nach Lieferscheinen.
Die Lieferscheine sind am Tag des Materialeinbaus
unaufgefordert der Bauleitung zu übergeben.

Einbauverfahren nach Wahl des Auftragnehmers.
Menge: 50,000 t

**1.3.100 Tragdeckschicht AC16 TD (Maschineneinbau)**
Einbau in Fahrbahnen.
Einbaugewicht:  192 kg/m2
Mischgut:  0/16 mm
Bindemittel:  70/100

Nachweis nach Lieferscheinen.
Die Lieferscheine sind am Tag des Materialeinbaus
unaufgefordert der Bauleitung zu übergeben.
Menge: 1100,000 m²

**1.3.110 Tragdeckschicht AC16 TD (Maschineneinbau)**
Einbau in Fahrbahnen.
Einbaugewicht:  144 kg/m2
Mischgut:  0/16 mm
Bindemittel:  70/100

Nachweis nach Lieferscheinen.
Die Lieferscheine sind am Tag des Materialeinbaus
unaufgefordert der Bauleitung zu übergeben.
Menge: 500,000 m²

**1.3.120 Tragdeckschicht AC16 TD (Handeinbau)**
wie Pos. 1.3.130, jedoch Handeinbau
Menge: 150,000 m²

#### 1.4 Bordsteine und Rinnen

**1.4.10 Bordsteine aufnehmen (Kleinmengen)**
*** Bedarfsposition mit GB
Bordsteine aufnehmen, Bordsteine aus Beton oder Granit
ca. 15/30, 15/22 und 10/30 cm als Rund-, Hoch- oder
Tiefbord
in Beton oder Mörtel versetzt aufnehmen,
Unterbeton, ca. 15 cm dick,
und Rückstütze aufbrechen.
Sämtliche Steine und übriges Aufbruchgut
in Eigentum des AN übernehmen,
von der Baustelle entfernen und
einer Wiederverwendung zuführen,
inkl. Deponiegebühr.
Menge: 5,000 m

**1.4.20 Rinne aus Betonformsteinen aufnehmen (Kleinmengen)**
*** Bedarfsposition mit GB
Rinne aus Betonformsteinen aufnehmen.
Kleinmengen: Längen 1,00m - 2,00m
Aufbruch der Tragschicht wird gesondert vergütet.
Art = Betonrinnestein-/platte.
Mit Fugenfüllung aus Baustoffgemisch mit hydraulischen
Bindemitteln.
Fundament aus Beton, über 10 bis 20 cm dick,
aufbrechen.
Formsteine und Aufbruchgut der Verwertung nach Wahl
des AN zuführen.
Menge: 5,000 m

**1.4.30 Rinnenplatte aus Beton setzen, Rinnenpl. 15/8cm**
*** Bedarfsposition mit GB
Rinnenplatten aus Beton, entsprechend DIN EN 1340
Liefern und setzen.
Rinnenplatte, Breite 15 cm, Dicke 8 cm,
einschichtig, Zuschlagstoff = Kiessand.
Unterbeton C 12/15, 14 cm dick, herstellen.
Bettung aus Pflasterverlegemörtel, 3 cm dick,
(Werktrockenmörtel gem. DIN 18557) auf Traß-Zement-
Basis nach DIN 18318 (VOB Teil C), Abschnitt 2.9,
herstellen.
Der frische Pflasterfugenmörtel ist durch geeignete
Maßnahmen vor zu schneller Austrocknung zu schützen.
Erforderliche Erdarbeiten ausführen.
Menge: 5,000 m

**1.4.40 Betonbordsteine mit Granitvorsatz 15/22 cm**
*** Bedarfsposition mit GB
Bordstein aus Beton liefern und setzen, DIN EN 1340
i.V.m. DIN 483 "neu",
15/22, verlegen mit Bettung und Rückstütze,
Bettung und Rückenstützen DIN 18318 aus
Beton C 12/15 DIN EN 206-1, Bettungsdicke 20 cm,
Breite der Rückenstütze 15 cm,
Borde engfugig verlegen,
Beton liefern, erforderliche Erdarbeiten ausführen,
Farbe: Graubeton mit Granitvorsatz
Form: Rundbordsteine 15/22 cm
In den EP ist das Versetzen im Radius
sowie Übergangssteine u. Passsteine mit
einzurechnen.
Menge: 5,000 m

**1.4.50 Bordsteine/Rinnenplatten auf Passmaß trennen.**
*** Bedarfsposition mit GB
Bordsteine/Rinnenplatten auf Passmaß trennen.
Bordsteine/Rinnenplatten aus Beton
Menge: 5,000 St

#### 1.5 Taglohnarbeiten

*Hinweis*
Für die im Stundenlohn aufgeführten Arbeiten werden
einschließlich Stellen und Unterhalten der
erforderlichen Werkzeuge und Baugeräte und des
Bedienungspersonals berechnet:
Die einzelnen Geräte werden nur nach den unten
aufgeführten Einheitspreisen bezahlt, gleichgültig, ob
das tatsächliche eingesetzte Gerät eine größere t- oder
PS-Leistung hat, als das angebotene.
Taglohnarbeiten dürfen nur auf ausdrückliche Anordnung
der Bauleitung oder Bauherrschaft ausgeführt werden.
Alle eigenmächtig ausgeführten Arbeiten werden nicht
anerkannt. Materialien sind frei Baustelle anzubieten.

Die Stundenlohnnachweise (Rapport) sind unverzüglich
der Bauleitung oder dem Bauherrn  zur Genehmigung
vorzulegen. Die Stundenlohnnachweise müssen die Namen
der ausführenden Personen, sowie die ausgeführten
Arbeiten sowie Materialien enthalten.

Die Taglöhne sind auf Grundlage der gültigen Tariflöhne
zuzüglich der Zuschläge für Soziallasten zu ermitteln.
Falls nötig wird der Nachweis verlangt. Vergütung der
Taglöhne ab Baustelle, keine An- und Abfahrt wird
vergütet.

**1.5.10 Vorarbeiter**
Menge: 1,000 h

**1.5.20 Facharbeiter**
Menge: 1,000 h

**1.5.30 Bauhelfer**
Menge: 1,000 h

**1.5.40 LKW m.B. (bis 12 t)**
Menge: 1,000 h

**1.5.50 LKW .m.B.(über 12 t)**
Menge: 1,000 h

**1.5.60 Bagger 0,6 - 1,0 m³ Löffelinhalt m.B.**
Menge: 1,000 h

**1.5.70 Schaufellader m.B.**
Menge: 1,000 h

### 2 Maßnahme Winden im Elztal

#### 2.1 Baustelleneinrichtung

**2.1.10 Einr.Räum.Vorh.**
Einrichten und Räumen der Baustelle
Folgende Leistungen werden abgegolten:
An- u. Abtransport, sowie mehrmaliges Aufstellen
und Abbauen aller für die Bauarbeiten benötigen
Geräte und Maschinen während der gesamten Bauzeit.-
Anmieten privater Lagerplätze-Wiederinstandsetzen aller
benötigten Lagerplätze
und deren Zufahrtswege-Abbau, Unterhalt und Abfuhr von
Baubüros, Baucontainer, Werkzeugcontainer etc.-Auf- und
Abbau sowie
mehrmaliges Umsetzen der Verkehrssicherungsmaßnahmen
nach StVO gemäß den Auflagen und Bestimmungen der
Behörden während
der gesamten Bauzeit.
Die Kosten für die Vorhaltung und den Betrieb der
Maschinen, Geräte, Treib- und Schmiermittel, Anlagen
sowie Löhne
und Auslösungen sind in die Einheitspreise
einzurechnen.
In den EP sind die zwei örtlich getrennten Baumaßnahmen
(ca. 2km),
in der Gemeinde Winden im Elztal mit einzurechnen.
Menge: 1,000 psch

**2.1.20 Kennzeichnen der Baustelle**
Dazu gehört die Einholung der erforderlichen
verkehrsrechtlichen Genehmigung inkl. Genehmigungsgebühr beim Landratsamt Emmendingen.

Verkehrssicherung und -Regelung mit den erforderlichen
Verkehrs- u. Hinweiszeichen, Schutz- u.
Sicherheitseinrichtungen,
nach den Vorschriften der Straßenverkehrsordnung,
ausgenommen Ampelanlagen.
Während der Bauzeit aufstellen, vorhalten und
mehrmaliges Umsetzen und abbauen. Es sind nur
reflektierende
Verkehrszeichen zu verwenden.
Arbeiten für die Verkehrsbeschilderungen und deren
Unterhaltung sind mit einzurechnen.
In den EP sind die zwei örtlich getrennten Baumaßnahmen
(ca. 2km),
in der Gemeinde Winden im Elztal mit einzurechnen.
Menge: 1,000 psch

#### 2.2 Erdarbeiten

**2.2.10 Bodenaushub**
Lösen und laden von Boden der Boden-Klasse 3-5.
Herstellen eines Erdplanums, Verdichten des Erdplanums.
Aushubmaterial laden und auf eine geeignete Deponie
fahren.
Aushubmaterial geht in Eigentum des AN,
inkl. Deponiegebühren.
Menge: 35,000 m³

**2.2.20 Handschacht**
Handschacht als Zulage zur Vorposition
in Absprache mit der Bauleitung.
Menge: 5,000 m³

**2.2.30 Unterlage profilieren**
Unterlage aus Schicht ohne Bindemittel auf Sollhöhe
profilieren und verdichten.
Ggf. Material 0/45 für Profilausgleich bis 5 cm liefern
oder
überschüssiges Material entfernen.
Material der Unterlage: Kies, Kies-Sand-Gemisch.
Verformungsmodul der profilierten Unterlage 100MN/m2.
Menge: 450,000 m²

**2.2.40 Frostschutzschicht (Straßenbau) Baustoffgemisch 0/45**
Liefern, einbauen und verdichten von
Frostschutzmaterial Baustoffgemisch 0/45
als Tragschicht nach ZTVT, einschl. herstellen
eines Planums. Verformungsmodul EV 2 auf der
Oberfläche min. 120 MN/m²

Baustoffgemisch 0/45 mm
Einbaustärke ca. 20 cm
Menge: 25,000 m³

#### 2.3 Straßenbau (bituminöse Arbeiten)

**2.3.10 Oberbau bituminös bzw. Teer schneiden**
Oberbau senkrecht schneiden, einschl. aller
erforderlichen Nebenarbeiten und Materialien.

Dicke 4-15 cm
Menge: 75,000 m

**2.3.20 Oberbau bituminös aufnehmen**
Oberbau aufbrechen, aufnehmen und abfahren.
Der Oberbau geht in das Eigentum des AN über
und ist zu entsorgen, einschl. Deponiegebühren.
Dicke 4 - 15 cm.
Bituminöser Oberbau
Menge: 25,000 m²

**2.3.30 Oberbau Teer aufnehmen**
*** Bedarfsposition mit GB
Oberbau aufbrechen, aufnehmen
und abfahren. Der Oberbau geht in das Eigentum
des AN über, einschl. Entsorgungsgebühr.
Dicke 4 - 15 cm
Teerhaltiger Oberbau
Menge: 1,000 m²

**2.3.40 Bitum. Oberbau fräsen**
Bitum. Oberbau fräsen in der Fahrbahn,
Anschlussflächen,
und Nebenflächen.
Tiefe 40 bis 60 mm. Nicht fest haftende
Schichten lösen. Anfallende Stoffe gehen in das
Eigentum des AN über und sind zu beseitigen,
einschließlich Deponiegebühren.
Menge: 650,000 m²

**2.3.50 Bitum. Oberbau fräsen**
Bitum. Oberbau fräsen in der Fahrbahn,
Anschlussflächen,
und Nebenflächen.
Tiefe 60 bis 100 mm. Nicht fest haftende
Schichten lösen. Anfallende Stoffe gehen in das
Eigentum des AN über und sind zu beseitigen,
einschließlich Deponiegebühren.
Menge: 400,000 m²

**2.3.60 Zulage zu Vorpositionen Asphaltfräsen vor Pflasterbund/Rinnenplatte**
Zulage zu den Fräßarbeiten für den Mehraufwand vor den
Bordsteinen, Pflasterbund/Rinnenplatten.
Menge: 300,000 m

**2.3.70 Unterlage reinigen**
Unterlage reinigen. Anfallendes Material der
Verwertung nach Wahl des AN zuführen.
Unterlage = Asphaltbefestigung.
Reinigung mit Wasserhochdruck nach Fräßarbeiten.
Unterlage muss staubfrei sein.
Lose Bestandteile von Schadstellen aufnehmen.
Selbstaufnehmende Kehrmaschine.
Menge: 650,000 m²

**2.3.80 Bitumendichtungsband (TOK-Band)**
Anschlüsse an bestehende Asphaltdecken
oder Bauteile in der Dicke der Asphaltschicht
mit schmelzbarem Bitumen-Dichtungs-
band herstellen.
Vor dem Einbau der Asphaltschicht vorhandene
Wandungen säubern, soweit erforderlich
trocknen und mit Voranstrich versehen.
Nach dem Trocknen des Voranstriches,
Dichtungsband an der zu verklebenden
Seite leicht anschmelzen und an die Wandung
gleichmäßig anpressen.
Die Herstellerangaben sind einzuhalten.
Anschluss längs und quer.
Dicke der Asphaltdecke bis 80 mm.
Menge: 75,000 m

**2.3.90 Bitumenemulsion aufsprühen**
Bitumenemulsion zur Herstellung des Schichtenverbundes
aufsprühen.
Mit Rampenspritzgerät.
Bindemittel = C60BP1-S.
Bindemittelmenge = 300 g/m2.
Vor Einbau Deckschicht, Tragdeckschicht, Vorprofil
Menge: 650,000 m²

**2.3.100 Vorprofil AC16 TD**
Liefern und Einbauen von Asphaltbeton als Vorprofil.
In den EP sind alle erforderlichen Nebenarbeiten
mit einzurechnen. Nachweis nach Lieferscheinen.
Die Lieferscheine sind am Tag des Materialeinbaus
unaufgefordert der Bauleitung zu übergeben.

Einbauverfahren nach Wahl des Auftragnehmers.
Menge: 25,000 t

**2.3.110 Asphaltdeckschicht AC 8 DN 4cm herst. (Maschineneinbau)**
Asphaltdeckschicht AC 8 DN nach TL-Asphalt-StB 07
herstellen.
Einbau in Fahrbahnen.
Einbaugewicht:  100 kg/m2
Mischgut:  0/8 mm
Bindemittel:  70/100
Abrechnung nach m2 (Aufmaß), als Nachweis sind
zusätzlich die Lieferscheine vorzulegen.
Menge: 650,000 m²

**2.3.120 Asphaltdeckschicht AC 8 DN 4cm herst. (Handeinbau)**
wie Pos. 3.3.100, jedoch Handeinbau
Menge: 50,000 m²

**2.3.130 Tragdeckschicht AC16 TD (Maschineneinbau)**
Einbau in Fahrbahnen.
Einbaugewicht:  240 kg/m2
Mischgut:  0/16 mm
Bindemittel:  70/100

Nachweis nach Lieferscheinen.
Die Lieferscheine sind am Tag des Materialeinbaus
unaufgefordert der Bauleitung zu übergeben.
Menge: 550,000 m²

**2.3.140 Tragdeckschicht AC16 TD (Handeinbau)**
wie Pos. 1.3.130, jedoch Handeinbau
Menge: 100,000 m²

**2.3.150 Asphalttragschicht AC 32 TN 8 cm herst.**
*** Bedarfsposition ohne GB
Asphalttragschicht AC 32 TN nach TL-Asphalt-StB 07
herstellen.
Einbau in Fahrbahnen.
Einbaudicke 8 cm.
Bindemittel = 50/70.
Einbaumenge 192 kg/m².
Abrechnung nach m2 (Aufmaß), als Nachweis sind
zusätzlich die Lieferscheine vorzulegen.
Menge: 150,000 m²

**2.3.160 Asphaltdeckschicht AC 5 DN 4cm herst.**
*** Bedarfsposition ohne GB
Asphaltdeckschicht AC 8 DN nach TL-Asphalt-StB 07
herstellen.
Einbau in Fahrbahnen.
Einbaugewicht:  100 kg/m2
Mischgut:  0/8 mm
Bindemittel:  70/100
Abrechnung nach m2 (Aufmaß), als Nachweis sind
zusätzlich die Lieferscheine vorzulegen.
Menge: 150,000 m²

#### 2.4 Bordsteine und Rinnen

**2.4.10 Betonbordsteine 10/30 cm (Kleinmengen)**
"Kleinmengen, Einzelsteine"
Bordstein aus Beton liefern und setzen, DIN EN 1340
i.V.m. DIN 483 "neu",
10/30, verlegen mit Bettung und Rückstütze,
Bettung und Rückenstützen DIN 18318 aus
Beton C 12/15 DIN EN 206-1, Bettungsdicke 20 cm,
Breite der Rückenstütze 15 cm,
Borde engfugig verlegen,
Beton liefern, erforderliche Erdarbeiten ausführen.

Farbe: Graubeton mit Granitvorsatz
Form: Tiefbord 10/30 cm
Menge: 10,000 m

**2.4.20 Bordsteine aufnehmen (Kleinmengen)**
*** Bedarfsposition mit GB
"Kleinmengen, Einzelsteine"
Bordsteine aufnehmen, Bordsteine aus Beton oder Granit
ca. 15/30, 15/22 und 10/30 cm als Rund-, Hoch oder
Tiefbord
in Beton oder Mörtel versetzt aufnehmen,
Unterbeton, ca. 15 cm dick,
und Rückstütze aufbrechen.
Sämtliche Steine und übriges Aufbruchgut
in Eigentum des AN übernehmen,
von der Baustelle entfernen und
einer Wiederverwendung zuführen,
inkl. Deponiegebühr.
Menge: 5,000 m

**2.4.30 Rinnenplatte aus Beton setzen, Rinnenpl. 15/8cm (Kleinmengen)**
*** Bedarfsposition mit GB
"Kleinmengen, Einzelsteine"
Rinnenplatten aus Beton, entsprechend DIN EN 1340
liefern und setzen.
Rinnenplatte, Breite 15 cm, Dicke 8 cm,
einschichtig, Zuschlagstoff = Kiessand.
Unterbeton C 12/15, 14 cm dick, herstellen.
Bettung aus Pflasterverlegemörtel, 3 cm dick,
(Werktrockenmörtel gem. DIN 18557) auf Traß-Zement-
Basis nach DIN 18318 (VOB Teil C), Abschnitt 2.9,
herstellen.
Der frische Pflasterfugenmörtel ist durch geeignete
Maßnahmen vor zu schneller Austrocknung zu schützen.
Erforderliche Erdarbeiten ausführen.
Menge: 5,000 m

**2.4.40 Bordsteine/Rinnenplatten auf Passmaß trennen**
*** Bedarfsposition mit GB
Bordsteine/Rinnenplatten auf Passmaß trennen.
Bordsteine/Rinnenplatten aus Beton, ca. 10/30 cm.
Menge: 5,000 St

#### 2.5 Straßenentwässerung

**2.5.10 Leitungsgraben herstellen**
Boden fuer Leitungsgraben profilgerecht ausheben.
Die Grabentiefe wird gerechnet ab OF Gelaende oder
Strasse, ggf. unter Abzug des Oberbodens, bzw. ab OF
des vorhandenen Planums.
Strassenaufbruch wird gesondert berechnet.
Hauptleitung DN 100 mm - 150 mm
Boden Klasse 3-5
Grabentiefe bis1,25 m,
lichte Grabenbreite nach DIN EN 4124
Die Wasserhaltung wir gesondert vergütet.
Aushub wird zum Verfuellen nicht verwendet. Verfuellen
des Grabens nach Verlegen der Leitung wird gesondert
berechnet.
Boden lösen, laden und der Wiederverwendung/Verwertung
nach Wahl des AN zuführen.
Abgerechnet wird mit senkrechten Waenden.
Menge: 2,000 m³

**2.5.20 Leitungsgraben herstellen**
*** Bedarfsposition mit GB
Boden fuer Leitungsgraben profilgerecht ausheben.
Die Grabentiefe wird gerechnet ab OF Gelaende oder
Strasse, ggf. unter Abzug des Oberbodens, bzw. ab OF
des vorhandenen Planums.
Strassenaufbruch wird gesondert berechnet.
Hauptleitung DN 100 mm - 150 mm
Boden Klasse 3-5
Grabentiefe bis1,25 m,
lichte Grabenbreite nach DIN EN 4124
Die Wasserhaltung wir gesondert vergütet
Aushub, soweit zum Verfüllen geeignet, zur
Wiederverwendung
seitlich lagern, nach Verlegen der Leitung in
Graben einschließlich Leitungszone einbauen und
verdichten.
Fehlenden Verfüllboden einbauen und verdichten
wird gesondert vergütet.
Zum Verfüllen nicht verwendeten Aushub
der Verwertung nach Wahl des AN zuführen.
und von der Baustelle entfernen.
Abgerechnet wird mit senkrechten Wänden.
Menge: 2,000 m³

**2.5.30 Boden liefern**
Boden liefern, in Leitungsgraben einschl.
Schachtbaugruben
einbauen und verdichten.
Material = Sand 0/4 mm Hauptleitung
Abgerechnet wird nach Einbauprofil.
Menge: 1,000 m³

**2.5.40 Material lief.,in Leitungsgr. einb . ob.Leitungsz. Abrechnung senkr.**
Material liefern, in Leitungsgraben einschließlich
Schachtbaugruben einbauen und verdichten.
Material 'gemischt körniger Boden 0/45 mm'
Material nach Verlegen der Leitung in Graben oberhalb
der Leitungszone einbauen und verdichten.
Abgerechnet wird mit senkrechten Wänden entsprechend
der Abrechnung beim Aushub, abzüglich der durch
Baukörper mit mehr als 0,1 m2 Querschnitt sowie durch
Teilverfüllungen verdrängten Mengen.
Menge: 2,000 m³

**2.5.50 Zulage für Handschachtung**
Zulage für Handschachtung
Mit der Zulage für Handschachtung sind alle
Erschwernisse für Aushubposititonen abgegolten.
Das Freilegen von Kabel und Rohrleitungen wird mit den
Folgepositionen vergütet.
Menge: 1,000 m³

**2.5.60 Zulage für das Freilegen von Leitungen und Leitungsbündeln**
Zulage für das Freilegen von Leitungen und
Leitungsbündeln,
Grabenprofil kreuzend,Kreuzungswinkel größer 20° bis
90° Freilegen in Handarbeit
Lage unbekannt
Leitungen und Kabel bis zu einem Abstand von 0.50 Meter
werden als Bündel gezählt.
Die Leitungen sind im Bedarfsfall durch geeignete
Maßnahmen zu sichern.
Aushub im Homogenbereich Auffüllung (Tragschicht und
Sonstige)
Menge: 2,000 St

**2.5.70 Zulage für das Freilegen von Leitungen und**
Zulage für das Freilegen von Leitungen und
Leitungsbündeln im Auskofferungsbereich oder in
Längsrichtung von Grabenprofilen.
Lage unbekannt Freilegen in Handarbeit
Leitungen und Kabel bis zu einem Abstand von 0.50 Meter
werden als Bündel gezählt.
Die Leitungen sind im Bedarfsfall durch geeignete
Maßnahmen zu sichern.
Menge: 2,000 m

**2.5.80 PP-Kanalrohr DN 150**
Liefern und verlegen von mineralverstärktem
Polyproylen-Kanalrohr mit Steckmuffe, Anschluss-
und Sammelrohrleitungen nach statischen und
konstruktiven Erfordernissen nach DIN 1610 herstellen.
in Verbindung mit DIN EN 1852-1 und DIN 19550 in
Verbindung mit DIN 8078,
Material KG 2000 oder gleichwertig.

Kanalrohre mit Dichtung nach DIN 4060.
Kanalrohre höhen- und fluchtgerecht verlegen.
Rohrlänge nach Bedarf.
Das Kürzen von Rohren ist in den EP einzurechnen.

Die Grabensohle und untere Rohrbettungsschicht sind
nach DIN EN 1610 herzustellen. Material für
Bettungsschicht liefern und einbauen.
Erdarbeiten sowie das Material für die Leitungszone
werden nach gesonderten Positionen vergütet.

Die Kanalrohre dürfen nur von einem Hersteller sein.
Menge: 5,000 lfm

**2.5.90 PP-Bogen DN 150**
aus mineralverstärktem PP Material.
Liefern und einbauen von Bögen, einschl. aller
Nebenarbeiten und Dichtringen,
in Abwinkelung von 15° bis 45°
KG 2000 oder gleichwertig.
Menge: 10,000 St.

**2.5.100 PP-Doppelmuffen u. Überschiebemuffen DN 150**
aus mineralverstärktem PP Material.
Liefern und einbauen von Formteilen, einschl. aller
Nebenarbeiten und Dichtringen.
KG 2000 oder gleichwertig.
Menge: 4,000 St.

**2.5.110 Zulage zu den Entwässerungsrohrltg., Übergangsstück HS US, DN/OD 160**
Übergangsstück für den Übergang von
Stz/Beton-Rohr-Spitzende auf PP-Rohr
liefern und einbauen.
Mindestens SN 8
DN/OD 160 mm / DN 150 mm
Menge: 1,000 St

**2.5.120 Leitungszone verfüllen Boden liefern Rohr-DN/OD 160**
Geeigneten Boden in Leitungszone nach EN 1610, hier
jedoch ohne untere Bettungsschicht, die mit der
Rohrverlegung vergütet wird, einbauen und verdichten.
Boden liefern.
Rohr-DN/OD 160.
Menge: 5,000 m

**2.5.130 Gußrost-Rinne ausbauen**
Länge ca. 8,0m x 0,30m x 0,30m in Beton versetzt,
Material in Eigentum AN übernehmen und entsorgen
Menge: 1,000 psch

**2.5.140 City Drain 150, Klasse E, Entwässerungsrinne aus Stahlbeton liefern und einbauen**
City Drain 150, Klasse E, Entwässerungsrinne aus
Stahlbeton nach DIN EN 1433 und DIN 19580,
Belastungsklasse E 600, Typ I, mit statischem Nachweis
für Straßenverkehrslasten, mit unterbrochenem Schlitz,
Schlitzform geeignet für Fahrradverkehr,
liefern und einbauen.
Bettung aus Beton C 12/15 DIN EN 206-1, Bettungsdicke
10 cm,
Beton liefern, erforderliche Erdarbeiten ausführen.
Systemlänge: 2,00 m
Baubreite:  32/34 cm
Bauhöhe:  34 cm,
Abflussquerschnitt 176 cm2
Witterungsbeständigkeit W, +R
mit Keilgleitdichtung aus EPDM.

Hersteller Betonwerk Neu-Ulm GmbH & Co. KG,
Fischerholzweg 54,
89233 Neu-Ulm, (www.rohr.de) oder. glw.

Einbau gemäß Verlegerichtlinien des Rinnenherstellers
Menge: 8,000 m

**2.5.150 City Drain 150-1**
City Drain 150-1,
wie Position 2.5.150
jedoch Systemlänge: 1,00 m
Menge: 1,000 St

**2.5.160 City Drain 150 Entwässerungsschacht**
City Drain 150 Entwässerungsschacht,
wie Position 2.5.150,
Systemlänge: 0,50 m,
Bauhöhe: 0,50 m,
mit Ablauföffnung seitlich KG DN 150,
mit Geruchsverschluss,
mit Schmutzfanggitter,
mit klapp- und mittels Vorreiber verriegelbarem
Einlaufrost aus Guss GJS 500, Klasse E 600.
Einlaufrost und Rahmen schwarz tauchlackiert.
Menge: 1,000 St

**2.5.170 City Drain 150 Reinigungsrinne**
*** Bedarfsposition ohne GB
City Drain 150 Reinigungsrinne,
wie Position 2.5.150,
Systemlänge: 0,50 m,
mit klapp- und mittels Vorreiber verriegelbarem
Einlaufrost aus Guss GJS 500, Klasse E 600.
Einlaufrost und Rahmen schwarz tauchlackiert.
Menge: 1,000 St

**2.5.180 City Drain 150 Verschlussdeckel**
City Drain 150 Verschlussdeckel,
aus verzinktem Stahl mit Elastomerdichtelement aus NBR,
Menge: 1,000 St

**2.5.190 Straßenablauf einbauen Boden 1a Dicht. Schaftkonus 11 Aufl-Ring 10bAufl. C 8/10,10cm**
Straßenablauf aus Betonfertigteilen nach DIN 4052 einbauen. Fugen mit Mörtel MG III nach DIN 1053 dichten
und glattstreichen. Aufsatz wird gesondert vergütet.
Boden Form 1a mit Abfluss im Boden und eingebautem
Steckmuffendichtelement.
Schaft Form 6a/5d
Auflagering Form 10a
Auflager aus Beton C 8/10, 10 cm dick, herstellen.
Menge: 1,000 St

**2.5.200 Aufsatz f. Straßenablauf aufsetzen500x500,C, 36mm*Zinkeimer B 1Höhe planmäßig*Distanzst.+Mörtel**
StL-Nr. 20611052104003101
Aufsatz für Straßenablauf nach DIN 1229 aufsetzen.
Klasse C 250, Ausführung nach DIN 19 583, 500x500, mit
Schlitzweite 36 mm.
Verzinkter Eimer nach DIN 4052, Form B 1.
Aufsatz auf planmäßige Höhe setzen.
Fuge zwischen Fertigteilen mit Mörtel MG III nach DIN
1053 unter Verwendung von mindestens 3 Distanzstücken
entsprechender Festigkeit füllen. Füllung glattstreichen.
Menge: 1,000 St

#### 2.6 Sonstiges

**2.6.10**
vorh. Hofeinlaufschacht 30/30 einschließlich
Deckel/Aufsatz
auf Höhe setzen.
evtl. Anschlussrohrleitungen, ausbauen, richten und
erneuern.
Material ist in den EP mit einzurechnen.
Einlaufschacht aus Beton.
Aufbruch- und Erdarbeiten ausführen und mit einrechnen.
Restliches Aufbruchgut und Aushub der Verwertung nach
Wahl des AN zuführen.
Menge: 2,000 St

#### 2.7 Taglohnarbeiten

*Hinweis*
Für die im Stundenlohn aufgeführten Arbeiten werden
einschließlich Stellen und Unterhalten der
erforderlichen Werkzeuge und Baugeräte und des
Bedienungspersonals berechnet:
Die einzelnen Geräte werden nur nach den unten
aufgeführten Einheitspreisen bezahlt, gleichgültig, ob
das tatsächliche eingesetzte Gerät eine größere t- oder
PS-Leistung hat, als das angebotene.
Taglohnarbeiten dürfen nur auf ausdrückliche Anordnung
der Bauleitung oder Bauherrschaft ausgeführt werden.
Alle eigenmächtig ausgeführten Arbeiten werden nicht
anerkannt. Materialien sind frei Baustelle anzubieten.

Die Stundenlohnnachweise (Rapport) sind unverzüglich
der Bauleitung oder dem Bauherrn  zur Genehmigung
vorzulegen. Die Stundenlohnnachweise müssen die Namen
der ausführenden Personen, sowie die ausgeführten
Arbeiten sowie Materialien enthalten.

Die Taglöhne sind auf Grundlage der gültigen Tariflöhne
zuzüglich der Zuschläge für Soziallasten zu ermitteln.
Falls nötig wird der Nachweis verlangt. Vergütung der
Taglöhne ab Baustelle, keine An- und Abfahrt wird
vergütet.

**2.7.10 Vorarbeiter**
Menge: 1,000 h

**2.7.20 Facharbeiter**
Menge: 1,000 h

**2.7.30 Bauhelfer**
Menge: 1,000 h

**2.7.40 LKW m.B. (bis 12 t)**
Menge: 1,000 h

**2.7.50 LKW .m.B.(über 12 t)**
Menge: 1,000 h

**2.7.60 Bagger 0,6 - 1,0 m³ Löffelinhalt m.B.**
Menge: 1,000 h

**2.7.70 Schaufellader m.B.**
Menge: 1,000 h

**2.7.80 Beton C12/C15**
Menge: 1,000 m³

**2.7.90 Beton abbrechen in Kleinmengen**
Beton entlang Gebäuden, Mauern, Borsteinen,
Einlaufschächten etc. in Kleinflächen und Kleinmengen
unter 1 m2 bzw. 0,2 m3
zusammenhängende Fläche/ Masse mit Kleingerät von Hand
abbrechen.
Material = Beton/Stahlbeton,
Abbruchgut der Verwertung nach Wahl des AN
zuführen.
Abgerechnet wird die feste Masse des abzubrechenden
Materials nach Aufmass
Menge: 1,000 m³

### 3 Maßnahme Elzach

#### 3.1 Baustelleneinrichtung

**3.1.10 Einr.Räum.Vorh.**
Einrichten und Räumen der Baustelle
Folgende Leistungen werden abgegolten:
An- u. Abtransport, sowie mehrmaliges Aufstellen
und Abbauen aller für die Bauarbeiten benötigen
Geräte und Maschinen während der gesamten Bauzeit.-
Anmieten privater Lagerplätze-Wiederinstandsetzen aller
benötigten Lagerplätze
und deren Zufahrtswege-Abbau, Unterhalt und Abfuhr von
Baubüros, Baucontainer, Werkzeugcontainer etc.-Auf- und
Abbau sowie
mehrmaliges Umsetzen der Verkehrssicherungsmaßnahmen
nach StVO gemäß den Auflagen und Bestimmungen der
Behörden während
der gesamten Bauzeit.
Die Kosten für die Vorhaltung und den Betrieb der
Maschinen, Geräte, Treib- und Schmiermittel, Anlagen
sowie Löhne
und Auslösungen sind in die Einheitspreise
einzurechnen.
Menge: 1,000 psch

**3.1.20 Kennzeichnen der Baustelle**
Dazu gehört die Einholung der erforderlichen
verkehrsrechtlichen Genehmigung inkl. Genehmigungsgebühr beim Landratsamt Emmendingen.

Verkehrssicherung und -Regelung mit den erforderlichen
Verkehrs- u. Hinweiszeichen, Schutz- u.
Sicherheitseinrichtungen,
nach den Vorschriften der Straßenverkehrsordnung,
ausgenommen Ampelanlagen.
Während der Bauzeit aufstellen, vorhalten und
mehrmaliges Umsetzen und abbauen. Es sind nur
reflektierende
Verkehrszeichen zu verwenden.
Arbeiten für die Verkehrsbeschilderungen und deren
Unterhaltung sind mit einzurechnen.
Menge: 1,000 psch

#### 3.2 Erdarbeiten

**3.2.10 Bodenaushub**
Lösen und laden von Boden der Boden-Klasse 3-5.
Herstellen eines Erdplanums, Verdichten des Erdplanums.
Aushubmaterial laden und auf eine geeignete Deponie
fahren.
Aushubmaterial geht in Eigentum des AN,
inkl. Deponiegebühren.
Menge: 10,000 m³

**3.2.20 Handschacht**
Handschacht als Zulage zur Vorposition
in Absprache mit der Bauleitung.
Menge: 5,000 m³

**3.2.30 Unterlage profilieren**
Unterlage aus Schicht ohne Bindemittel auf Sollhöhe
profilieren und verdichten.
Ggf. Material 0/45 für Profilausgleich bis 5 cm liefern
oder
überschüssiges Material entfernen.
Material der Unterlage: Kies, Kies-Sand-Gemisch.
Verformungsmodul der profilierten Unterlage 100MN/m2.
Menge: 25,000 m²

**3.2.40 Frostschutzschicht (Straßenbau) Baustoffgemisch 0/45**
Liefern, einbauen und verdichten von
Frostschutzmaterial Baustoffgemisch 0/45
als Tragschicht nach ZTVT, einschl. herstellen
eines Planums. Verformungsmodul EV 2 auf der
Oberfläche min. 120 MN/m²

Baustoffgemisch 0/45 mm
Einbaustärke ca. 20 - 50 cm
Menge: 10,000 m³

#### 3.3 Straßenbau (bituminöse Arbeiten)

**3.3.10 Oberbau bituminös bzw. Teer schneiden**
Oberbau senkrecht schneiden, einschl. aller
erforderlichen Nebenarbeiten und Materialien.

Dicke 4-15 cm
Menge: 50,000 m

**3.3.20 Oberbau bituminös aufnehmen**
Oberbau aufbrechen, aufnehmen und abfahren.
Der Oberbau geht in das Eigentum des AN über
und ist zu entsorgen, einschl. Deponiegebühren.
Dicke 4 - 15 cm.
Bituminöser Oberbau
Menge: 25,000 m²

**3.3.30 Oberbau Teer aufnehmen**
*** Bedarfsposition mit GB
Oberbau aufbrechen, aufnehmen
und abfahren. Der Oberbau geht in das Eigentum
des AN über, einschl. Entsorgungsgebühr.
Dicke 4 - 15 cm
Teerhaltiger Oberbau.
Menge: 1,000 m²

**3.3.40 Bitum. Oberbau fräsen**
Bitum. Oberbau fräsen in der Fahrbahn,
Anschlussflächen,
und Nebenflächen.
Tiefe 40 bis 100 mm. Nicht fest haftende
Schichten lösen. Anfallende Stoffe gehen in das
Eigentum des AN über und sind zu beseitigen,
einschließlich Deponiegebühren.
Menge: 400,000 m²

**3.3.50 Zulage zu Vorpositionen Asphaltfräsen vor Rinnenplatte**
Zulage zu den Fräßarbeiten für den Mehraufwand vor den
Bordsteinen/Rinnenplatten.
Menge: 100,000 m

**3.3.60 Unterlage reinigen**
Unterlage reinigen. Anfallendes Material der
Verwertung nach Wahl des AN zuführen.
Unterlage = Asphaltbefestigung.
Reinigung mit Wasserhochdruck nach Fräßarbeiten.
Unterlage muss staubfrei sein.
Lose Bestandteile von Schadstellen aufnehmen.
Selbstaufnehmende Kehrmaschine.
Menge: 400,000 m²

**3.3.70 Bitumendichtungsband (TOK-Band)**
Anschlüsse an bestehende Asphaltdecken
oder Bauteile in der Dicke der Asphaltschicht
mit schmelzbarem Bitumen-Dichtungs-
band herstellen.
Vor dem Einbau der Asphaltschicht vorhandene
Wandungen säubern, soweit erforderlich
trocknen und mit Voranstrich versehen.
Nach dem Trocknen des Voranstriches,
Dichtungsband an der zu verklebenden
Seite leicht anschmelzen und an die Wandung
gleichmäßig anpressen.
Die Herstellerangaben sind einzuhalten.
Anschluss längs und quer.
Dicke der Asphaltdecke bis 80 mm.
Menge: 50,000 m

**3.3.80 Bitumenemulsion aufsprühen**
Bitumenemulsion zur Herstellung des Schichtenverbundes
aufsprühen.
Mit Rampenspritzgerät.
Bindemittel = C60BP1-S.
Bindemittelmenge = 300 g/m2.
Vor Einbau Deckschicht, Tragdeckschicht, Vorprofil
Menge: 400,000 m²

**3.3.90 Vorprofil AC16 TD**
Liefern und Einbauen von Asphaltbeton als Vorprofil.
In den EP sind alle erforderlichen Nebenarbeiten
mit einzurechnen. Nachweis nach Lieferscheinen.
Die Lieferscheine sind am Tag des Materialeinbaus
unaufgefordert der Bauleitung zu übergeben.

Einbauverfahren nach Wahl des Auftragnehmers.
Menge: 10,000 t

**3.3.100 Asphaltdeckschicht AC 8 DN 4cm herst. (Maschineneinbau)**
Asphaltdeckschicht AC 8 DN nach TL-Asphalt-StB 07
herstellen.
Einbau in Fahrbahnen.
Einbaugewicht:  100 kg/m2
Mischgut:  0/8 mm
Bindemittel:  70/100
Abrechnung nach m2 (Aufmaß), als Nachweis sind
zusätzlich die Lieferscheine vorzulegen.
Menge: 400,000 m²

**3.3.110 Asphaltdeckschicht AC 8 DN 4cm herst. (Handeinbau)**
wie Pos. 3.3.100, jedoch Handeinbau
Menge: 50,000 m²

#### 3.4 Bordsteine und Rinnen

**3.4.10 Betonbordsteine 10/30 cm (Kleinmengen)**
"Kleinmengen, Einzelsteine"
Bordstein aus Beton liefern und setzen, DIN EN 1340
i.V.m. DIN 483 "neu",
15/30, verlegen mit Bettung und Rückstütze,
Bettung und Rückenstützen DIN 18318 aus
Beton C 12/15 DIN EN 206-1, Bettungsdicke 20 cm,
Breite der Rückenstütze 15 cm,
Borde engfugig verlegen,
Beton liefern, erforderliche Erdarbeiten ausführen,
Unterbeton C 20/25,
Dicke in verdichtetem Zustand 20 cm und
auf 15-25 cm ungebundenem Tragschichtmaterial.

Farbe: Graubeton mit Granitvorsatz
Form: Hochbordstein 15/30 cm
Menge: 5,000 m

**3.4.20 Bordsteine aufnehmen (Kleinmengen)**
"Kleinmengen, Einzelsteine"
Bordsteine aufnehmen, Bordsteine aus Beton oder Granit
ca. 15/30, 15/22 und 10/30 cm als Rund-, Hoch oder
Tiefbord
in Beton oder Mörtel versetzt aufnehmen,
Unterbeton, ca. 15 cm dick,
und Rückstütze aufbrechen.
Sämtliche Steine und übriges Aufbruchgut
in Eigentum des AN übernehmen,
von der Baustelle entfernen und
einer Wiederverwendung zuführen,
inkl. Deponiegebühr.
Menge: 5,000 m

**3.4.30 Rinnenplatte aus Beton setzen, Rinnenpl. 15/8cm (Kleinmengen)**
"Kleinmengen, Einzelsteine"
Rinnenplatten aus Beton, entsprechend DIN EN 1340
liefern und setzen.
Rinnenplatte, Breite 15 cm, Dicke 8 cm,
einschichtig, Zuschlagstoff = Kiessand.
Unterbeton C 12/15, 14 cm dick, herstellen.
Bettung aus Pflasterverlegemörtel, 3 cm dick,
(Werktrockenmörtel gem. DIN 18557) auf Traß-Zement-
Basis nach DIN 18318 (VOB Teil C), Abschnitt 2.9,
herstellen.
Der frische Pflasterfugenmörtel ist durch geeignete
Maßnahmen vor zu schneller Austrocknung zu schützen.
Erforderliche Erdarbeiten ausführen.
Menge: 5,000 m

**3.4.40 Rinne aus Betonformsteinen aufnehmen (Kleinmengen)**
"Kleinmengen, Einzelsteine"
Rinne aus Betonformsteinen aufnehmen.
Kleinmengen: Längen 1,00m - 2,00m
Aufbruch der Tragschicht wird gesondert vergütet.
Art = Betonrinnestein-/platte.
Mit Fugenfüllung aus Baustoffgemisch mit hydraulischen
Bindemitteln.
Fundament aus Beton, über 10 bis 20 cm dick,
aufbrechen.
Formsteine und Aufbruchgut der Verwertung nach Wahl
des AN zuführen.
Menge: 5,000 m

**3.4.50 Bordsteine/Rinnenplatten auf Passmaß trennen**
Bordsteine/Rinnenplatten auf Passmaß trennen.
Bordsteine/Rinnenplatten aus Beton, ca. 10/30 cm.
Menge: 5,000 St

#### 3.5 Taglohnarbeiten

*Hinweis*
Für die im Stundenlohn aufgeführten Arbeiten werden
einschließlich Stellen und Unterhalten der
erforderlichen Werkzeuge und Baugeräte und des
Bedienungspersonals berechnet:
Die einzelnen Geräte werden nur nach den unten
aufgeführten Einheitspreisen bezahlt, gleichgültig, ob
das tatsächliche eingesetzte Gerät eine größere t- oder
PS-Leistung hat, als das angebotene.
Taglohnarbeiten dürfen nur auf ausdrückliche Anordnung
der Bauleitung oder Bauherrschaft ausgeführt werden.
Alle eigenmächtig ausgeführten Arbeiten werden nicht
anerkannt. Materialien sind frei Baustelle anzubieten.

Die Stundenlohnnachweise (Rapport) sind unverzüglich
der Bauleitung oder dem Bauherrn  zur Genehmigung
vorzulegen. Die Stundenlohnnachweise müssen die Namen
der ausführenden Personen, sowie die ausgeführten
Arbeiten sowie Materialien enthalten.

Die Taglöhne sind auf Grundlage der gültigen Tariflöhne
zuzüglich der Zuschläge für Soziallasten zu ermitteln.
Falls nötig wird der Nachweis verlangt. Vergütung der
Taglöhne ab Baustelle, keine An- und Abfahrt wird
vergütet.

**3.5.10 Vorarbeiter**
Menge: 1,000 h

**3.5.20 Facharbeiter**
Menge: 1,000 h

**3.5.30 Bauhelfer**
Menge: 1,000 h

**3.5.40 LKW m.B. (bis 12 t)**
Menge: 1,000 h

**3.5.50 LKW .m.B.(über 12 t)**
Menge: 1,000 h

**3.5.60 Bagger 0,6 - 1,0 m³ Löffelinhalt m.B.**
Menge: 1,000 h

**3.5.70 Schaufellader m.B.**
Menge: 1,000 h

USt %: 19,00
